# Straßensanierung 2026
Angebotsaufforderung (GAEB DA XML 3.2, DA83)
Projekt: S2026-02
Währung: EUR
Vergabeart: Verhandlungsverfahren
Auftraggeber: Stadt Cham, Stadtbauamt, Marktplatz 2, 93413 Cham, Ansprechpartner Stefan Zenkert, Telefon 09971/8579-160, Fax 09971/8160; DV-Nummer: ST26-01-; Vergabenummer: ST26-01-
Erstellt mit: BECHMANN AVA 2025.20/ GXML Toolbox V3.3 R20210630, BECHMANN AVA 2025.20, 10.07.2026

## Vorbemerkung
Straßensanierungen 2026

Vorbemerkungen zum Leistungsverzeichnis

1. Allgemeine Angaben

Im Rahmen dieser Maßnahme sollen Teile des Straßennetzes im Stadtgebiet von Cham saniert werden.

2. Beschreibung der Baumaßnahme

Es ist vorgesehen, verschiedene Straßenzüge durch Verschließen von Rissen zu sanieren.
Die Festlegung des Sanierungsumfanges erfolgt in einer gemeinsamen Begehung mit dem Stadtbauamt Cham.

3. Verkehrsabwicklung

Die Arbeiten sollen je nach Umfang der Arbeiten unter Aufrechterhaltung des Verkehrs bzw. halbseitige Sperrungen oder Vollsperrungen ausgeführt werden.
Für die einzelnen Straßenzüge sind nach Absprache mit dem Auftraggeber die jeweiligen Verkehrsanordnungen beim Ordnungsamt der Stadt Cham oder Landratsamt Cham zu beantragen.

4. Ausführungszeitraum

Als Ausführungszeitraum ist September bis Oktober 2026 vorgesehen.

## ST26-01-02 Rissesanierung 2026
Datum: 10.07.2026

### Titel 1 Baustelleneinrichtung

**1.1 Baustelle einrichten und räumen - Rissesanierung**
Baustelle einrichten, vorhalten und räumen für alle
Leistungen des AN, einschließlich aller zur Durchführung
der vertraglich geforderten Leistung notwendigen Lager und Arbeitsflächen und alller sonstigen infrastrukturellen
Einrichtung - z. B. Strom, Wasser etc. Der AN hat auch
für die Sicherheit auf der Baustelle zu sorgen und
Gefahrenbereiche ordnungsgemäß abzusperren.
Alle zum Einrichten und Räumen der Baustelle
notwendigen Maschinen, Geräte, Hilfsmittel usw. sind in
diese Position mit einzukalkulieren. Alle für die
ordnungsgemäße Erstellung der vertraglich vereinbarten
Leistungen notwendigen Genehmigung müssen vom AN
rechtzeitig selbst eingeholt werden, ohne dass sich
Verzögerungen im Bauablauf ergeben. Nach dem
Räumen der Baustelle sind alle vom AN benutzten
Flächen der Baustelle wieder in den früheren Zustand
herzustellen, einschließlich der Beseitigung von Lager und Arbeitsflächen.
Die Vergütung erfolgt für jeden vom Auftraggeber
angeordneten Aufzug.
Menge: 2,000 Paus

**1.2 Baustelleneinrichtung umsetzen - Rissesanierung**
Baustelleneinrichtung der Pos. 01.1 innerhalb des Stadtgebietes umsetzen.
Die Vergütung erfolgt, wenn die Einsatzstellen mehr als 1000 m voneinander entfernt sind.
Menge: 2,000 Paus

**1.3 Verkehrssicherung vorhalten - Engstelle**
Verkehrssicherung als Engstelle
Einrichtung zur Verkehrsführung, -sicherung und -regelung nach StVO und gemäß Baubeschreibung unter
Aufrechterhaltung des Verkehrs aufbauen, vorhalten,
unterhalten, betreiben, ggf. mehrfach umsetzen und
wieder abbauen.
Beschädigte oder abhanden gekommene Teile der Einrichtung ersetzen.
Menge: 2,000 Paus

**1.4 Verkehrssicherung vorhalten - Halbseitig**
Verkehrssicherung als halbseitige Sperrung
Einrichtung zur Verkehrsführung, -sicherung und -regelung nach StVO und gemäß Baubeschreibung unter
Aufrechterhaltung des Verkehrs aufbauen, vorhalten,
unterhalten, betreiben, ggf. mehrfach umsetzen und
wieder abbauen.
Beschädigte oder abhanden gekommene Teile der Einrichtung ersetzen.
Menge: 2,000 Paus

**1.5 Verkehrssicherung vorhalten - Vollsperrung**
Verkehrssicherung als Vollsperrung
Einrichtung zur Verkehrsführung, -sicherung und -regelung nach StVO und gemäß Baubeschreibung unter
Aufrechterhaltung des Verkehrs aufbauen, vorhalten,
unterhalten, betreiben, ggf. mehrfach umsetzen und
wieder abbauen.
Beschädigte oder abhanden gekommene Teile der Einrichtung ersetzen.
Menge: 2,000 Paus

**1.6 Verkehrsrechtliche Anordnung**
Verkehrsrechtliche Anordnung beantragen, einschl. der anfallenden Gebühren.
Menge: 2,000 St

### Titel 2 Rissesanierung

**2.1 Rissesanierung mittels Riss-Abdeck-Verfahren**
Rissesanierung mittels Riss-Abdeck-Verfahren

Riss ausräumen, Riss heiss ausblasen, anfallendes Material von der Baustelle entfernen und einer Verwertung nach Wahl des AN zuführen. Mit Rissmasse verfüllen und abdecken, Abdeckstreifen bis 5 cm Breite und 3 mm Dicke mit heiß verarbeitbarer Rissmasse herstellen, Abstreumaterial Lieferkörnung 1/3, C 90/1 Abstreumaterial gleichmäßig auf die noch heiße Rissmasse abstreuen und andrücken. Überschüssiges Abstreumaterial von der Baustelle entfernen und einer Verwertung nach Wahl des AN zuführen.
Menge: 50000,000 m

**2.2 Rissesanierung mittels Fräs-Verguss-Verfahren**
Rissesanierung mittels Fräs-Verguss-Verfahren

Riss durch Fräsen aufweiten, verfüllen und abdecken. Anfallenden Ausbauasphalt von der Baustelle entfernen und einer Verwertung nach Wahl des AN zuführen.
Rissraum verfüllen mit heiß verarbeitender Rissmasse.
Mit Rissmasse verfüllen und abdecken,
Abdeckstreifen bis 5 cm Breite und 3 mm Dicke mit heiß verarbeitbarer Rissmasse herstellen.
Abstreumaterial Lieferkörnung 1/3, C 90/1 Abstreumaterial gleichmäßig auf die noch heiße Rissmasse abstreuen und andrücken. Überschüssiges Abstreumaterial von der Baustelle entfernen und einer Verwertung nach Wahl des AN zuführen.
Menge: 3000,000 m

**2.3 Fugenneuerstellung im HPS-System entlang an Bordsteinen und Einzeilern**
Fugenneuerstellung im HPS-System entlang an Bordsteinen und Einzeilern

Aufweiten der Fuge mit der Fugenfräse.
Ausblasen, säubern und trocknen der Fuge mittels Heißpressluftlanze.
Vorbehandel der Fuge mit entsprechendem Primer.
Vergießen und abdecken der Fuge. Anschließend abstreuen mit bituminierter Edelsplit ausräumen. Überschüssiges Abstreumaterial von der Baustelle entfernen und einer Verwertung nach Wahl des AN zuführen.
Menge: 2000,000 m

### Titel 3 Blowpatchersanierung

**3.1 Blow-Patcher mit Fachpersonal inkl. Material**
Sanierung schadhafter Stellen - System Blow-Patcher

- Ausblasen der schadhaften Stellen
- Anspritzen mit ca. 0,3 - 0,5 kg/m² Spezialemulsion als Haftbindung
- Verfüllen der vorbehandelten Stellen mit Emulsions-/Edelsplittgemisch, mit einem Bindemittelanteil von ca. 12%
- Abdecken der vorbehandelten Schadstellen mit losem Edelsplitt zur sofortigen Begeh- und Befahrbarkeit
Menge: 15000,000 kg

### Titel 4 Stundenlohnarbeiten

**4.1 Arb. Kräfte, Spezialfacharbeiter**
Verrechnugssätze für Arbeitskräfte bei Stundenlohn- arbeiten, Spezialbaufacharbeiter (Berufsgr. II).
Menge: 25,000 h

**4.2 LKW, Kleintransporter 1,5 t**
Verrechnungssätze für Lastkraftwagen einschl. der Kosten für den Fahrer bei Stundenlohnarbeiten, Kleintransporter, ca 1,5 t Nutzlast.
Menge: 25,000 h
